# Impermeabilització de llosa de fonamentació, amb geocompost de bentonita de sodi

- Propietat de l'arxiu: CYPE Ingenieros S.A.
- Format: FIEBDC-3/2016
- Programa: Generador de preus de la construcció. CYPE Ingenieros, S.A.
- Data: 20/12/2022
- Divisa: EUR
- Costos indirectes: 3 %
- IVA: 21 %

## N Aïllaments e impermeabilitzacions

### NI Impermeabilitzacions

#### NIC Fonamentacions

**NIC012** m² Impermeabilització de llosa de fonamentació, amb geocompost de bentonita de sodi.
Impermeabilització de llosa de fonamentació, amb geocompost de bentonita de sodi, Bentoshield 5000 "EDING", de 6 mm d'espessor, format per un geotèxtil no teixit de polipropilè, de 200 g/m², 5 kg/m² de grànuls de bentonita de sodi natural i un geotèxtil teixit de polipropilè, de 110 g/m², col·locada amb cavalcaments a la base de la llosa de fonamentació, sobre una capa de formigó de neteja, fixat amb puntes d'acer, per evitar el seu desplaçament, preparada per a rebre directament el formigó de la llosa de fonamentació. Inclús bentonita granular, per al segellat de junts en punts singulars.
Criteri de valoració econòmica: El preu no inclou la capa de formigó de neteja.
Inclou: Neteja i preparació de la superfície. Estesa i fixació del geocompost. Reblert, amb bentonita granular, del perímetre i de les trobades amb elements passants.
Criteri d'amidament de projecte: Superfície mesurada segons documentació gràfica de Projecte.
Criteri de mesura d'obra: Es mesurarà la superfície realment executada segons especificacions de Projecte, incloent els lliuraments i els solapes.

| Codi | Ut | Descripció | Rendiment | Preu | Import |
|---|---|---|---|---|---|
| mt08var015 | kg | Bentonita de sodi granular. (material) | 0.05 | 1.73 | 0.087 |
| mt15iea010a | m² | Geocompost de bentonita de sodi, Bentoshield 5000 "EDING APS", de 6 mm d'espessor, format per un geotèxtil no teixit de polipropilè, de 200 g/m², 5 kg/m² de grànuls de bentonita de sodi natural i un geotèxtil teixit de polipropilè, de 110 g/m². (material) | 1.15 | 4.3 | 4.945 |
| mt08var060 | kg | Puntes d'acer de 20x100 mm. (material) | 0.1 | 8.75 | 0.875 |
| mo032 | h | Oficial 1ª aplicador de productes impermeabilitzants. (mà d'obra) | 0.058 | 27.5 | 1.595 |
| mo070 | h | Ajudant aplicador de productes impermeabilitzants. (mà d'obra) | 0.058 | 24.46 | 1.419 |
| % | % | Costos directes complementaris | 2 % | 8.921 | 0.178 |
|  |  | Costos directes |  |  | 9.099 |

Residus:
- col·locació: mt08var015 Bentonita de sodi granular; factor de residu 0.007
- col·locació: mt15iea010a; factor de residu 0.03
- col·locació: mt08var060 Puntes d'acer de 20x100 mm; factor de residu 0.015

## Recursos

**mt08var015** kg Bentonita de sodi granular
Dades tècniques: Cost energètic 0.100 MJ; Emissió de CO2 0.010 kg; Codi LER 01 04 09; Massa de l'element 1 kg; Volum 0.000625 m3

**mt15iea010a** m² Geocompost de bentonita de sodi
Dades tècniques: Cost energètic 35.895 MJ; Emissió de CO2 1.222 kg; Codi LER 17 06 04; Massa de l'element 5.75 kg; Volum 0.009583 m3
Residus:
- embalatge: re170203 Plàstic. (component de residu); rendiment 0.034 kg; Codi LER 17 02 03; Massa de l'element 1 kg; Volum 0.001667 m3

**mt08var060** kg Puntes d'acer de 20x100 mm
Dades tècniques: Cost energètic 9.830 MJ; Emissió de CO2 0.510 kg; Codi LER 17 04 05; Massa de l'element 1 kg; Volum 0.000476 m3
